# IRLS Ostwürttemberg
Angebotsaufforderung (GAEB DA XML 3.3, DA83)
Projekt: IRLS Ostwuerttemberg
Währung: EUR
Erstellt mit: G&W CALIFORNIA PRO, CALIFORNIA PRO V15.1.12, 26.08.2026

## BAUVORHABEN
BAUVORHABEN
Neubau Integrierte Regionalleitstelle Ostwürttemberg Aalen

L E I S T U N G S B E S C H R E I B U N G

VE 033 - HOLZWOLLE, WÄRMEDÄMMUNG

## 1.0 ALLGEMEINE BAUBESCHREIBUNG
1.0 ALLGEMEINE BAUBESCHREIBUNG

Am Standort Aalen soll auf dem Flurstück 2648 ein Neubau für die Integrierte Regionalleitstelle (IRLS) Ostwürttemberg realisiert werden. Der Standort ist in direkter Nachbarschaft zum derzeitigen Standort des Rettungszentrums Aalen (Bischof-Fischer-Straße 121) gewählt.

Das Gebäudevolumen gliedert sich entsprechend der nördlich angrenzenden Bebauung in ein Sockelgeschoss (UG) für Tiefgarage und Technik, sowie zwei zusätzliche Vollgeschosse im nördlichen Bauteil B und drei zusätzliche Vollgeschosse im südlichen Bauteil A. Die Bauteile erhalten begrünte Flachdächer. Die Zufahrt zum Parkgeschoss im UG erfolgt über die Bischof-Fischer-Straße.

Auf der Nord-West Seite des Grundstücks entlang des Schützenwegs werden 3 Stellplätze für Besucher vorgesehen. Von dort gelangt man fußläufig über einen kleinen Vorplatz in den überdachten Haupt-Eingangsbereich im Erdgeschoss. Im Verteilerfoyer schließt das Haupttreppenhaus mit Aufzug an und ermöglicht die vertikale Erschließung.

In der IRLS Ostwürttemberg ist der Leitstellenbetriebsraum für die Disponenten des DRK untergebracht. Von dort werden die eingehenden Notrufe der 112 aus den Landkreisen Ostalb und Heidenheim disponiert. Die Arbeiten finden im 24 h Betrieb an 365 Tagen im Jahr statt. Neben dem Leitstellenbetriebsraum sind im 1.OG die Räume der Partnerleitstelle untergebracht. Diese dienen der Ausfallredundanz der IRLS Rems-Murr-Kreis und als Schulungs- und Erweiterungsflächen. Die Disponenten-Plätze betragen 8 Einsatzleitplätze (ELP) inkl. Ausbaureserve, zusätzlich 8 Ausnahmeabfrageplätze und 3 ELP in der Partnerleitstelle. Ebenfalls auf der Leitstellenbetriebsebene im 1.OG befinden sich die Verwaltungsbereiche der Leitstellenleitung, Administration und IT, sowie die abgesetzte Notrufannahme.
Die Verbindung der beiden Bereiche stellt die Kommunikationszone dar. An sie schließen die dienenden Funktionen an: Aufenthalt mit Küche, Sanitärbereiche, Lager und Druckerräume. Der gesamte Bereich des 1.OG ist als Sicherheitsbereich mit Zutrittsschleuse ausgebildet.

Im Erdgeschoss liegen im Bauteil A die für den Leitstellenbetrieb technisch erforderlichen Funktionsräume: Serverräume in redundanter Ausführung, drei USV Räume und Klima- und- Lüftungszentrale.
Im Bauteil B sind die dienenden Funktionen für das Personal untergebracht: Sanitärbereiche mit Umkleiden und Duschen, Ruheräume und Lagerbereiche.

Im 2. Obergeschoss sind die Räume für den Stabsfall konzipiert. Von einem zentralen Verteiler sind die Bereiche Stabsraum, Kommunikationszentrale, Büro der Feuerwehr und dienende Nebenräume wie Lager-, Sanitär- und Teeküchenbereiche angeschlossen. Im Normalbetrieb kann dieser Bereich als Besprechungs- und Schulungsraum für den Betrieb der Leitstelle oder die störungsfreie Begehung durch Besucher oder andere Veranstaltungen genutzt werden. Dem Stabsraum vorgelagert ist eine Dachterrasse mit intensiv begrünten Bereichen. Eine Nutzung als Versammlungsstätte ist für den Stabsraum durch eine Personenbeschränkung auf ca. 25 Pers. ausgeschlossen.

Auf dem Dach des Bauteils A befindet sich die Aufstellfläche für das Lüftungsgerät 02 (Leitstelle), die Tischkühler für den Eisspeicher, extensive Dachbegrünung mit Photovoltaikanlagen. Die Zugänglichkeit ist über eine Außentreppe und Absturzsicherungen entlang der Attika gewährleistet.

Im Untergeschoss sind Stellplätze für 9 Fahrzeuge in einer natürlich belüfteten Garage vorgesehen. Des Weiteren ist die Netzersatzanlage als Dieselaggregat mit entsprechendem Tank, sowie die Heizzentrale und Übergaberäume im UG angeordnet. Auf der Westseite des Grundstücks wird das Tankgebäude für den
Eisspeicher vorgesehen.

Hinweis:
Die in diesem Leistungsverzeichnis genannten technischen Normen und Regelwerke beschreiben den geforderten Qualitätsstandard. Sie stehen alternativen technischen Lösungen nicht entgegen; es können gleichwertige Normen oder technische Spezifikationen anderer Herkunft angewendet werden, sofern diese die erforderlichen technischen Anforderungen nachweislich erfüllen.

## 1.1 ANGABEN ZUR BAUSTELLE
1.1  ANGABEN ZUR BAUSTELLE

1.1.1 Lage der Baustelle/ Umgebungsbedingungen
Der Neubau wird auf einem Baugrundstück in Aalen, Stadtbezirk Bohl-Hofstätt, in unmittelbarer Nachbarschaft zum bestehenden DRK-Gebäude errichtet. Das Grundstück grenzt im Norden an ein bebautes Nachbargrundstück und wird im Osten, Süden und Westen jeweils von öffentlichen Straßen umschlossen.
Das Baugrundstück ist sehr beengt. Der Neubau nimmt einen Großteil der zur Verfügung stehenden Grundstücksfläche ein. Darüber hinaus befinden sich 3 zu erhaltende Eichen auf dem Grundstück, welche in Abstimmung mit dem Grünflächenamt großräumig durch einen Bauzaun geschützt werden. Diesen Umständen Rechnung tragend wird das Gewerk Bauzaun vor Beginn der Rohbauarbeiten in Abstimmung mit den zuständigen Behörden Teile der öffentlichen Straßen unter Erhalt des laufenden Straßenverkehrs absperren und der Baustelle zuschlagen (siehe Baustelleneinrichtungsplan).
Dennoch stehen nur sehr geringe Lagerflächen zur Verfügung. Dies ist bei der Kalkulation zu berücksichtigen.

Zufahrtsmöglichkeiten
Die Zufahrt und Anlieferung zur Baustelle erfolgt hauptsächlich von Osten über die Bischof-Fischer-Straße und von Westen über den Schützenweg. Die Parkstraße wird sowohl von den Einsatzfahrzeugen der gegenüberliegenden Zentrale als auch von der Öffentlichkeit sehr rege genutzt, weshalb auf eine direkte Baustellenzu- und abfahrt an dieser Stelle verzichtet wird. Darüber hinaus geht die Straße in Richtung Westen in eine zeitlich begrenzte Einbahnstraße über, was die Baustellenandienung in Fahrtrichtung Westen erschwert.

Öffentliche Verkehrsflächen außerhalb der Baustelle, Straßen, Wege und sonstige Außenanlagen sind unbeschädigt und sauber zu halten und bei unvermeidlichen Verschmutzungen vom Auftragnehmer unverzüglich jedoch mindestens werktäglich zu reinigen. Darüber hinaus sind öffentliche Verkehrsflächen außerhalb der Baustelle bei der Bauausführung zu schützen (§12 Abs. 2 LBO); für Schäden muss nach zivilrechtlichen Grundsätzen Ersatz geleistet werden.

1.1.2 Betriebliche Bedingungen
Die Nachbarbebauungen und die angrenzenden Straßen bleiben während der Baumaßnahmen in Nutzung. Insbesondere das bestehende Rettungszentrum und der dort laufende Betrieb hat grundsätzlich Vorrang.

1.1.3 Art und Lage der baulichen Anlagen
Im Süden befindet sich auf der gegenüberliegenden Straßenseite das bestehende DRK-Hauptgebäude mit Garagen für die Einsatzfahrzeuge des Kreisverbands sowie der Feuerwehr. Die Rettungsfahrzeuge fahren auf die im Süden des Baugrundstücks befindliche Parkstraße ein, weshalb diese Straße jederzeit frei und sauber gehalten werden muss.
Das übrige Umfeld ist von Wohnbebauung geprägt. In unmittelbarer Nachbarschaft befinden sich außerdem Schulen und Kindergärten.

Der Neubau besteht aus einem Sockelgeschoss sowie je nach Gebäudeteil 2 bzw. 3 Vollgeschossen.

Nutzfläche  1.213 m²
BRI  12.693 m³

Abmessungen:

BAUTEIL A
Höhe (bezogen auf 440,50 ü.NN)  ca. 14,19 m
Länge  25,27 m
Breite  22,39 m

BAUTEIL B
Höhe (bezogen auf 440,50 ü.NN)  ca. 8,96 m
Länge  22,58 m
Breite  15,33 m

1.1.4 Verkehrsverhältnisse auf der Baustelle
Innerhalb des Geländes gilt die StVO. Materialtransporte dürfen nur über die vorgesehenen Transportwege durchgeführt werden.

1.1.5 Für den Verkehr freizuhaltende Flächen
Feuerwehrzufahrten, Zufahrten für die Einsatzfahrzeuge des DRK sowie sämtliche öffentliche Verkehrswege sind frei zu halten.

1.1.6 Art, Lage, Maße und Nutzbarkeit von Transporteinrichtungen und Transportwegen
Das Gewerk Gerüstbau stellt nach Fertigstellung des Rohbaus allen am Bau Beteiligten ein Fassadengerüst sowie einen Gerüstaufzug mit einer maximalen Nutzlast von 1,5 t zur Verfügung.

1.1.7 Lage, Art, Anschlusswert und Bedingungen für das Überlassen von Anschlüssen für Wasser, Energie und Abwasser
Den am Bau beteiligten Firmen werden Entnahmestellen für Bauwasser auf dem Baugrundstück sowie Baustromverteiler im Außenbereich sowie in den einzelnen Geschossen zur Verfügung gestellt. Weitere Regelungen hierzu
siehe WBVB

1.1.8 Lage und Ausmaß überlassener Flächen und Räume
Aufgrund der begrenzten Platzverhältnisse können Lagerfläche nur in sehr begrenztem Umfang und nur nach Abstimmung mit der örtlichen Objektüberwachung zur Verfügung gestellt werden. Lagerräume innerhalb des Gebäudes können nicht zur Verfügung gestellt werden.

Sanitär und ggf. Sanitätscontainer werden den am Bau beteiligten Firmen ab Gewerk Rohbau zur Verfügung gestellt.
Flächen zum Einrichten von Mannschafts- und/oder Bürocontainern können auf dem Baugrundstück nicht zur Verfügung gestellt werden. Der Bauherr kann hierfür in begrenztem Umfang Flächen auf dem benachbarten Grundstück auf der gegenüberliegenden Straßenseite der Parkstraße zur Verfügung stellen.

Parkplätze für Firmenfahrzeuge des Auftragnehmers sind im Bereich des Baugrundstücks nicht, in deren unmittelbaren Umgebung nur sehr begrenzt vorhanden. Ein Anspruch besteht nicht.

1.1.9 Bodenverhältnisse, Baugrund und seine Tragfähigkeit
Über die Baugrund- und Grundwasserverhältnisse sowie die bautechnischen Folgerungen liegen geotechnische Gutachten vor, welche den Ausschreibungsunterlagen beigefügt sind.

1.1.10 Hydrologische Werte von Grundwasser
Als Grundwasserstand gilt der Grundwasserstand gemäß geotechnischem Gutachten. Der bauzeitliche Grundwasserstand ist darin definiert und liegt bei ca. +434,90 m bis +435,90 m üNN

1.1.11 Besondere umweltrechtliche Vorschriften
Das Grundwasser ist sowohl während des Bauens als auch nach Fertigstellung des Vorhabens vor jeder Verunreinigung zu schützen (Sorgfalt beim Betrieb von Baumaschinen und im Umgang mit wassergefährdenden Stoffen, Anwendung grundwasserunschädlicher Isolier-, Anstrich und Dichtungsmaterialien usw.). Beim Abpumpen von Grund- und Oberflächenwasser in die Regenwasserkanalisation oder unmittelbar in Oberflächengewässer ist darauf zu achten, dass keine Gewässerverunreinigung durch Zementmilch, wassergefährdende Stoffe oder auch Erdschlamm eintritt. Das Einleiten von Grund- und Oberflächenwasser in einen Schmutzwasser- oder Mischwasserkanal ist unzulässig.
Einleitung in Mischwasserkanal bei kontrollierter Wasserhaltung  (siehe Pos. Wasserhaltung) ist zulässig. Bei Unfällen mit wassergefährdenden Stoffen sind sofort die Stadt Aalen und der betroffene Wasserversorgungsbetrieb zu unterrichten. Für evtl. Unfälle mit z.B. Betriebs- oder Kraftstoffen sind geeignete Bindemittel sowie entsprechende mobile Auffangbehältnisse in ausreichender Menge auf der Baustelle vorzuhalten.Oberflächenwasser ist von offenen Baugruben sowie Fundament- und Leitungsgräben soweit wie möglich fernzuhalten. Kraft-, Betriebs- und sonstige wassergefährdende Stoffe, die für die Bauausführung benötigt werden, sind in ausreichend bemessenen, dichten und beständigen Auffangwannen zu lagern. Das Betanken von Maschinen und Geräten darf nur auf ausreichend befestigten Flächen erfolgen. Kontaminierungen von Gewässern oder Boden, auch wenn nicht selbst verursacht, ist der BL umgehend anzuzeigen.

1.1.12 Vorgaben Beseitigung Abfall
Das Gewerk Rohbau entsorgt seine Abfälle selbst und auf eigene Kosten.
Ab den weiteren Ausbauarbeiten wird bauseits auf dem Baufeld ein zentraler Recyclinghof eingerichtet, in den die einzelnen Gewerke ihre Abfälle sortenrein nach den Vorgaben des Kreislaufwirtschafts- und Abfallgesetz (KrW-/ AbfG) sortiert zu festgelegten Uhrzeiten (vssl. an 3 Arbeitstagen pro Woche zwischen 7.30 und 16.30 Uhr) verbringen und unter Anleitung des Entsorgungslogistikers in die bereitgestellten Container werfen können. Die Kosten für den Transport der Abfälle zum Recyclinghof sind von den einzelnen AN einzukalkulieren.
Die Kosten für den Recyclinghof und die Entsorgungskosten werden vom Bauherrn über eine Umlage erwirtschaftet, welche allen Auftragnehmern (außer Rohbau) in Abzug gebracht wird (siehe WBVB).

1.1.13 Schutzgebiete oder Schutzzeiten im Bereich der Baustelle
nicht zutreffend

1.1.14 Art und Umfang des Schutzes von Bäumen, Pflanzbeständen, Vegetationsflächen, Verkehrsflächen, Bauteilen, Bauwerken, Grenzsteinen und dergleichen im Bereich der Baustelle
Fertig gestellte Bauteile sowie bestehende Bäume sind vor Verunreinigung und Beschädigung zu schützen. Die zu erhaltenden Bäume auf der Baustelle werden mit Bauzaun großräumig eingefasst. Diese Fläche ist weder zu betreten noch als Lagerfläche zu nutzen.

1.1.15 Art und Umfang der Regelung und Sicherung des öffentlichen Verkehrs
Das Gewerk Bauzaun stellt die gem. Baustelleneinrichtungsplan dargestellten Baustellenumschließungen her und hält diese für alle am Bau Beteiligten vor.
Sollten aufgrund besonderer Anforderungen temporär Änderungen an der eingerichteten Situation erforderlich sein, so liegt dies im Verantwortungsbereich des Verursachers einschließlich aller erforderlichen behördlichen Klärungen und ggf. anfallenden Gebühren.

1.1.16 Im Bereich der Baustelle vorhandene Anlagen, insbesondere Abwasser- und Versorgungsleitungen
Leitungsauskünfte sind vom Auftragnehmer eigenverantwortlich einzuholen.
Im südwestlichen Bereich des Baufeldes ist geplant, die Hausanschlussleitungen einzurichten.

1.1.17 Bekannte oder vermutete Hindernisse im Bereich der Baustelle
nicht zutreffend

1.1.18 Vermutete Kampfmittel im Bereich der Baustelle
Das Vorhandensein von Kampfmitteln wurde durch eine Luftbildauswertung überprüft und für unwahrscheinlich befunden. Das entsprechende Gutachten kann auf Verlangen eingesehen werden.

1.1.19  Gemäß der Baustellenverordnung getroffene Maßnahmen der Sicherheits- und Gesundheitsschutz-koordination

Die Baumaßnahme unterliegt der Vorankündigung gemäß Baustellenverordnung §2. Bei der Baumaßnahme sind besonders gefährliche Arbeiten nach Anhang II der BaustellVO (Absturzgefahr aus einer Höhe von mehr als 7 m) auszuführen. Der Auftraggeber (AG) wird einen Koordinator für Sicherheit und Gesundheitsschutz (SiGeKo) gem. BaustellV bestellen. Dessen ungeachtet gelten LBO §§ gem. § 5 der BaustellV weiterhin. Der SiGeKo erstellt einen Sicherheits- und Gesundheitsschutzplan (Si-Ge-Plan), der im Verlauf der Baumaßnahme fortgeschrieben werden muss. Hierzu hat der Auftragnehmer (AN) aus seinem Tätigkeitsbereich alle für die Baustelle bzw. Bauablaufplanung relevanten Sicherheits- und Gesundheitsschutzunterlagen bzw. Informationen unmittelbar nach Auftragserteilung zur Kenntnis zu geben und sich in allen Sicherheits- und Gesundheitsschutz-Angelegenheiten vor und während der Bauphase mit dem Koordinator abzustimmen. Der AN hat den SiGeKo rechtzeitig über den Ausführungsbeginn seines Gewerkes zu informieren. Die AN haben hinsichtlich der Sicherheit und des Gesundheitsschutzes der Beschäftigten, insbesondere hinsichtlich der Maßnahmen nach § 2 Abs. 1, entsprechend § 8 Abs. 1 Arbeitsschutzgesetz zusammenzuarbeiten. Der AN hat den SiGe-Plan bzw. die Hinweise und Anordnungen des Sicherheitskoordinators zu beachten. Der Auftragnehmer hat die Meldepflichten gegenüber dem SiGeKo (unabhängig von den Meldepflichten gegenüber Bauleitung und Behörden) zu erfüllen. Durch den SiGeKo erfolgt eine Einweisung in den Si-Ge-Plan. Die Unterweisung der Mitarbeiter bzw. der Mitarbeiter von Subunternehmern gem. ArbSchG § 12 ist Sache des Auftragnehmers. Die Teilnahme der Firmenbauleiter bzw. Vorarbeiter an den Sicherheitsbegehungen gehört zu den Nebenleistungen der Auftragnehmer. Der SiGeKo hat beratende Funktion, er ist jedoch befugt, die Ausführung von Bauarbeiten/Aufbauarbeiten zu unterbrechen, wenn Unternehmen Unfallverhütungsvorschriften, Verordnungen, Richtlinien und Durchführungsanweisungen für den Arbeitsschutz nicht einhalten. Die Bauleitung entscheidet dann über die einzuleitenden Maßnahmen bzw. die weitere Fortführung der Arbeiten. Werden Mängel an Sicherheitseinrichtungen nach schriftlicher Aufforderung der Bauleitung durch die Auftragnehmer nicht ordnungsgemäß oder nicht termingerecht beseitigt, gehen die damit in Zusammenhang stehenden Kosten (weitere Nachschau, weitere Reklamationsschreiben u.a.) zu Lasten des betreffenden Auftragnehmers. Verantwortlich für die Einhaltung der Schutzmaßnahmen nach den geltenden Unfallverhütungsvorschriften ist der Unternehmer. Die Bauherrschaft/ Bauleitung sind verpflichtet auf die Einhaltung der Sicherheitsmaßnahmen hinzuweisen und können den Unternehmer zur Einhaltung der Sicherheitsmaßnahmen (z.B. durch Bauzeitenunterbrechung, Meldungen an die BG) anhalten. Der AG behält sich Regressforderungen im Falle von Bauzeitverzögerungen durch vermeidbare Unfälle vor.

Umwehrungen/ Seitenschutz
Die Schutzmaßnahmen/ Absturzsicherungen müssen solange bestehen bleiben und unterhalten werden, bis jede Gefährdung von Personen oder Sachen ausgeschlossen ist. Bei Verletzung seiner Verpflichtungen haftet er für jeden Schaden an Personen oder Sachen gegenüber Auftraggeber oder dritten Personen.

Lärmschutz (Emissionen)
Das Bauvorhaben liegt in einem Gebiet, in dem vorwiegend Wohnungen untergebracht sind. Es ist zwingend die "Allgemeine Verwaltungsvorschrift zum Schutz gegen Baulärm- Geräuschimmissionen (VwV zum BImschG, BAnz. Nr. 160) sowie die 32 BimSchV (Maschinen + Gerätelärmschutz) zu beachten und einzuhalten.
Die Allgemeine Verwaltungsvorschrift zum Schutz gegen Baulärm- Geräuschimmission (AVV Baulärm) sind zu beachten und einzuhalten.

Immissionsrichtwerte
tagsüber 55 dB (A)
nachts 40 dB (A)
Als Nachtzeit gilt die Zeit von 20 Uhr bis 7 Uhr. In der Zeit von 20.00 bis 7.00 Uhr sind alle gewerblichen Betätigungen verboten, die geeignet sind, die Nachtruhe zu stören. Die Polizeibehörde kann, wenn öffentliches Interesse vorliegt, von diesen Schutzzeiten Ausnahmen zulassen. Die Beantragung von Ausnahmen ist Sache des/der Auftragnehmer. Die Baustelle ist so einzurichten, dass die Möglichkeiten zur Minderung des Baulärms voll ausgeschöpft werden. Der AN hat im Bedarfsfall (Einsprüche/Beschwerden der Anlieger) den Nachweis zur Einhaltung der Immissionsrichtwerte bzw. der Maßnahmen zur Minderung des Baulärms nachzuweisen. Arbeiten, bei denen voraussichtlich der Beurteilungspegel von 85 dB(A) überschritten wird, sind dem SiGe-Koordinator zu melden.

Öffentl. Strassenraum/Baustellenzufahrt
Auftretende Verschmutzungen im öffentlichen Verkehrsraum sind unverzüglich zu beseitigen. Der AN haftet für Forderungen Dritter durch von ihm zu vertretende Verschmutzungen des öffentlichen Straßenraums. Die Bauzaunabsperrungen sind arbeitstäglich zu prüfen, der arbeitstägliche und BL abzustimmen. Die Verantwortlichkeiten sind zu protokollieren.
Der Sicherheits- und Gesundheitsschutz bezüglich Gerüstarbeiten sind soweit Gerüste zum Einsatz kommen mit dem SiGeKo abzuklären.
Weitere Angaben sind dem SIGE-Plan zu entnehmen.

Arbeiten anderer Unternehmer auf der Baustelle:
Die zeitgleichen Arbeiten anderer Unternehmer auf der Baustelle sind dem SIGE-Plan zu entnehmen.

Bei Arbeiten auf der Baustelle muss grundsätzlich ein qualifizierter Ersthelfer ständig vor Ort sein.
Außerdem muss bis 10 Beschäftigte ein kleiner Verbandskasten und bei mehr als 10 Beschäftigten ein großer vor Ort auf der Baustelle sein.

1.1.20  Besondere Anordnungen, Vorschriften und Maßnahmen der Eigentümer oder der anderen Weisungs-berechtigten von Leitungen, Kabeln, Dränen, Kanälen, Straßen, Wegen, Gewässern, Gleisen, Zäunen und dergleichen im Bereich der Baustelle
nicht zutreffend

1.1.21 Art und Umfang von Schadstoffbelastungen
Siehe geotechnisches Gutachten. Sollte die Unterlage den Ausschreibungsunterlagen nicht beiliegen, kann sie auf Verlangen eingesehen werden.

1.1.22 Art und Zeit der vom Auftraggeber veranlassten Vorarbeiten
nicht zutreffend

1.1.22 Arbeiten anderer Unternehmer auf der Baustelle
Mit der gleichzeitigen Ausführung von Arbeiten anderer Gewerke im Rahmen der üblichen Bauabwicklung ist zu jeder Zeit zu rechnen.

## 1.2 ANGABEN ZUR AUSFÜHRUNG
1.2  ANGABEN ZUR AUSFÜHRUNG

Gegenstand der Leistungsbeschreibung:
Gegenstand dieser Leistungsbeschreibung ist VE033 - Holzwolle, Wärmedämmung

1.2.1 Vorgesehene Arbeitsabschnitte, Arbeitsunterbrechungen und -beschränkungen nach Art, Ort und Zeit sowie Abhängigkeit von anderen Leistungen
Siehe beigefügter Bauzeitenplan. Aufgrund der Komplexität der Baumaßnahme ist mit Arbeiten in Teilabschnitten zu rechnen. Von einem durchgehenden Arbeitseinsatz kann nicht ausgegangen werden.

Die Arbeiten sind dem Baufortschritt und den Notwendigkeiten der Vorgewerke angepasst auszuführen. Die Arbeitseinsätze erfolgen bauteil- und abschnittsweise nach Angabe der Bauleitung.

Die Arbeiten können gleichzeitig in den Bauteilen und mehreren Geschossen stattfinden.

1.2.2 Besondere Erschwernisse während der Ausführung
keine Angaben

1.2.3 Vorgaben die sich aus dem SiGe-Plan gem. Baustellenverordnung ergeben
siehe Pkt. 1.1.19

1.2.4 Art und Umfang der Leistungen zur Unfallverhütung und zum Gesundheitsschutz für Mitarbeiter anderer Unternehmen
Durch die Gewerke Rohbau und Gerüstbau werden Absturzsicherungen, durchtrittsichere Abdeckungen etc. eingerichtet und vorgehalten. Änderungen an diesen Einrichtungen dürfen nur in Abstimmung mit den Erstellern und unter Wahrung der UVV erfolgen.

1.2.5 Besondere Anforderungen für Arbeiten in kontaminierten Bereichen
nicht zutreffend

1.2.6 Besondere Anforderungen an die Baustelleneinrichtung und Entsorgungseinrichtungen
Die Baustelleneinrichtung ist Nebenleistung gem. VOB und ist, sofern nachfolgend nicht anders beschrieben, in die Leistungen mit einzukalkulieren.
Aufgrund der beengten Platzverhältnisse auf der Baustelle sind erforderliche Lagerflächen mit der Objektüberwachung des Bauherrn abzustimmen. Der hierfür erforderliche Platzbedarf ist auf das Notwendige zu reduzieren.

1.2.7 Besondere Anforderungen an das Auf- und Abbauen sowie Vorhalten von Gerüsten
Gerüst ist Nebenleistung nach VOB. Bearbeitungsflächen h<3,50m

1.2.8 Mitbenutzung fremder Gerüste, Hebezeuge, Aufzüge, Aufenthalts- und Lagerräume, Einrichtungen und dergleichen durch den Auftragnehmer
Das Gewerk Gerüstbau erstellt ein Fassaden- und Dachfanggerüst, welches zur Nutzung durch andere Gewerke zur Verfügung gestellt wird. Darüber  hinaus wird ein Bauaufzug eingerichtet, der den Transport der Materialien in die Obergeschosse ermöglicht.
Das Gewerk Rohbau erstellt im Zuge der Baustelleneinrichtung Sanitär- und Sanitätscontainer für alle am Baubeteiligten und hält diese bis zum Ende der Baumaßnahme vor.
Das Gewerk Bauzaun erstellt die allgemeine Baustellenumschließung und betreibt diese.
Darüber hinaus werden keine Leistungen zur allgemeinen Nutzung zur Verfügung gestellt.

1.2.9 Wie lange, für welche Arbeiten und gegebenenfalls für welche Beanspruchung der AN Gerüste, Hebezeuge, Aufzüge, Aufenthalts- und Lagerräume, Einrichtungen und dergleichen für andere Unternehmer vorzuhalten hat
siehe 1.2.8 sowie ggf. nachfolgende Positionsbeschriebe

1.2.10 Verwendung oder Mitverwendung von wiederaufbereiteten (Recycling-) Stoffen
keine Angabe

1.2.11 Anforderungen an wiederaufbereitete (Recycling-) Stoffe und an nicht genormte Stoffe und Bauteile
keine Angabe

1.2.12 Besondere Anforderungen an Art, Güte und Umweltverträglichkeit der Stoffe und Bauteile, auch z.B. an die schnelle biologische Abbaubarkeit von Hilfsstoffen
keine Angabe

1.2.13 Art und Umfang der vom Auftraggeber verlangten Eignungs- und Gütenachweise
keine Angabe

1.2.14 Unter welchen Bedingungen auf der Baustelle gewonnene Stoffe verwendet werden dürfen oder müssen oder einer anderen Verwendung zuzuführen sind
keine Angabe

1.2.15 Art, Zusammensetzung und Menge der aus dem Bereich des AG zu entsorgenden Böden, Stoffe und Bauteile
keine Angabe

1.2.16 Art, Anzahl, Menge oder Masse der Stoffe und Bauteile, die vom Auftraggeber beigestellt werden
keine Angabe

1.2.17 In welchem Umfang der AG Abladen, Lagern und Transport von Stoffen und Bauteilen übernimmt oder dem AN Geräte zur Verfügung stellt
keine Angabe

1.2.18 Leistungen für andere Unternehmer
keine Angabe

1.2.19 Mitwirken beim Einstellen von Anlageteilen und bei der Inbetriebnahme  von Anlagen im Zusammenwirken mit anderen Beteiligten
Bei der Beteiligung mehrerer Gewerken zur Inbetriebnahme von Bauteilen sind Termine mit der örtlichen Bauleitung abzustimmen.

1.2.20 Benutzung von Teilen der Leistung vor der Abnahme
keine Angabe

1.2.21 Übertragung der Wartung während der Dauer der Verjährungsfrist für die Mängelansprüche für maschinelle und elektrotechnische sowie elektronische Anlagen oder Teile davon
Im Bedarfsfall werden im nachfolgenden Leistungsverzeichnis entsprechende Leistungen abgefragt

1.2.22 Abrechnung nach bestimmten Zeichnungen oder Tabellen
keine Angaben

## 1.3 ALLGEMEINE TECHNISCHE VERTRAGSBEDINGUNGEN
1.3  ALLGEMEINE TECHNISCHE VERTRAGSBEDINGUNGEN
  DIN 18345 - WÄRMEDÄMM-VERBUNDSYSTEM

0.1 Angaben zur Baustelle
0.1.1 Art, Lage, Maße und Ausbildung sowie Termine des Auf- und Abbaus von bauseitigen Gerüsten.
Keine bauseitigen Gerüste vorgesehen. Gerüst ist Nebenleistung nach VOB. Bearbeitungsflächen h<3,50m
0.1.2 Angabe der Windzone.
nicht belegt

0.2 Angaben zur Ausführung
0.2.1 Art, Lage, Beschaffenheit und Festigkeit der zu dämmenden Flächen, z. B. Beton, verputztes oder unverputztes Mauerwerk, Holz.
Untergrund sind Stahlbetonwände- und Decken, sowie Mauerwerkswände.

0.2.2 Art und Umfang der vom Auftragnehmer zu liefernden Verlege- oder Montagepläne.

0.2.3 Art, Lage, Maße und Ausbildung von Bewegungs-, Bauwerks- und Bauteilfugen.
Gemäß Planvorgaben Planer.

0.2.4 Schutz von Bau- oder Anlagenteilen und dergleichen.
nicht belegt

0.2.5 Besondere physikalische und chemische Beanspruchungen, denen Stoffe und Bauteile nach dem Einbau ausgesetzt sind, z. B. Stoßbelastung.
nicht belegt

0.2.6 Anforderungen an den Brand-, Schall-, Wärme-, Feuchte- und Strahlenschutz.
Art, Lage, Maße und Ausbildung von Brandbarrieren, Brandriegeln und dergleichen.
gemäß Bauteilkatalog IB für Bauphysik Horstmann+Berger

0.2.7 Art und Dicke sowie Befestigungsart der Dämmstoffplatten. Art, Körnung, Farbe und Eigenschaften des Putzes, z. B. ein- oder mehrlagiger Putz, Bindemittelart, Oberflächenstruktur. Art der Beschichtungen oder anderer Oberflächen, z. B. keramischer Beläge, Flachverblender. Maße der Einzelteile.
gemäß Leistungsverzeichnis

0.2.8 Anzahl, Art, Maße und Ausbildung von Abschlüssen und Anschlüssen an angrenzende Bauteile, z. B. mit Anschlussprofilen, Trennfugen, Trennstreifen.
gemäß Leistungsverzeichnis

0.2.9 Anzahl, Art, Lage, Maße und Beschaffenheit von geneigten, gebogenen oder andersartig geformten Flächen.
nicht belegt

0.2.10 Anzahl, Art, Lage und Maße von Mustern, z. B. Oberflächen- und Farbmustern, Musterflächen, Musterkonstruktionen.
nicht belegt

0.2.11 Gestaltung und Einteilung von Flächen, Raster- und Fugenausbildung, Oberflächenstruktur, Farbe, Farbabstufungen, Einsatz von Dekorprofilen, Bossierungen.
Raster gemäß Planvorgabe Architektur

0.2.12 Art und Farbe von Fugenabdichtungen, Fugenabdeckungen und Fugenhinterlegungen.
Nach Planvorgabe Architektur

0.2.13 Maße, Ausrichtung und Geometrie des Gebäudes.
s. Allgemeine Baubeschreibung

0.2.14 Maße der Höhen- und Randzonen nach DIN EN 1991-1-4 „Eurocode 1:
Einwirkungen auf Tragwerke — Teil 1-4: Allgemeine Einwirkungen — Windlasten“ und DIN EN 1991-1-4/NA „Nationaler Anhang — National festgelegte Parameter — Eurocode 1: Einwirkungen auf Tragwerke — Teil 1-4: Allgemeine Einwirkungen — Windlasten“.
nicht belegt

0.2.15 Besondere Befestigungsmaßnahmen bei besonderen Fassadenformen, Vorliegen der Windzone 4 oder exponierten Lagen in den Windzonen 1 bis 3.
nicht belegt
0.2.16 Vorbehandeln des Untergrundes, z. B. Reinigen, Hochdruckreinigen, Aufrauen, Aufpicken, Abschlagen von Altuntergründen, Verfestigung des Untergrundes. Vorbehandlung stark saugender Untergründe, Entfernen von Algen- und Pilzbefall, biozide Vorbehandlung.
Reinigen des Untergrundes nach Herstellervorgabe

0.2.17 Art, Lage und Maße von Zusatzbewehrungen, z. B. Armierungspfeile, Sturzeckwinkel, Panzergewebe.
nicht belegt

0.2.18 Art, Lage und Maße von Profilen, z. B. Kantenprofile, Sockelprofile, Lüftungsprofile, Abschlussprofile, Anputzleisten, Gewebewinkel, Bossenprofilen.
o.g. Profile erforderlich

0.2.19 Vorgezogenes und nachträgliches Herstellen von Flächen, z. B. Flächen hinter Rohrleitungen und dergleichen.
Nachträgliches Anarbeiten bei TGA Installationen und Türen u.Ä. erforderlich, s. Hinweistest im Leistungsverzeichnis

0.2.20 Anzahl, Art, Lage, Maße und Masse von Installations- und Einbauteilen.
s. Hinweistext im Leistungsverzeichnis

0.2.21 Ausbildung der Sockeldämmung und der Übergänge zu Sockeln und Perimeterdämmstoffschichten sowie Überspannen der Übergänge zwischen unterschiedlichen Stoffen und Bauteilen.
Ausbildung von Sockeldetails/ -dämmung erforderlich

0.2.22 Art, Dicke und Beschaffenheit von Ausgleichsputzen.
nicht belegt

0.2.23 Biozide Einstellung von Putzen und Beschichtungen.
nicht belegt

0.2.24 Anzahl, Art, Lage, Maße von herzustellenden oder zu schließenden Aussparungen.
Aussparungen sind herzustellen und nachträglich anzuarbeiten

0.2.25 Anzahl, Art, Lage, Maße von einzubauenden Fensterbänken, Fensterbankhalterungen, Wandschutzplatten, Sonderelementen zur Energieerzeugung, Montagezylindern und dergleichen.
nicht belegt

## VE033 Holzwolle, Wärmedämmung
Datum: 26.08.2026

### 1 ÜBERGEORDNETE LEISTUNGEN

#### 1.1 ÜBERGEORDNETE LEISTUNGEN

**1.1.1 Pauschale Dokumentation**
Pauschale Dokumentation

Durch den AN sind gewerkespezifisch, insbesondere folgend aufgeführte Dokumentationsunterlagen digital zu übergeben.
Die vollständige Vorlage der Dokumentationsunterlagen durch den AN ist
Bedingung für die Schlussabnahme und Schlussrechnungslegung.

Die Dokumentation ist nach folgender Reihenfolge zu erstellen:

00.    Inhaltsverzeichnis
01.    Bescheinigungen
  a.  Fachunternehmer - und Fachbauleitererklärung
  b.  Nachunternehmererklärungen
  c.  Herstellerbescheinigungen /- erklärungen
02.    Übereinstimmungserklärungen
03.    Prüfungsnachweise, etc.
  a.  Prüfzeugnisse, allgemeine bauaufsichtliche Zulassungen,
  b.  Prüfbücher
04.    Einbauvorschriften
05.    Materiallisten
06.    Produktunterlagen, geordnet nach:
  a.  Fabrikat
  b.  Modell - bzw. Artikelnummer
  c.  Farbangaben
  d.  Materialangaben, Produktdatenblätter
  e.  Hersteller und Lieferant
  f.  Einbauanleitungen
  g.  Wartungs - und Pflegeanleitungen
07.    Werkstattzeichnungen, statische Berechnungen
  a.  Planlisten
  b.  statische Berechnungen
  c.  Werkstatt - und Montagepläne
  d.  Detailpläne
  e.  Listen (z.B. Ersatzteile etc.)
  f.  Wärmeschutznachweise
  g.  Schallschutznachweise
  h.  Nachweis der Fugendichtheit / Schlagregendichtheit
  i.  Schaltpläne von technischen Zusatzeinrichtungen
08.    Nachweise der Bauarbeiten
  a.  Bautagesberichte des AN
  b.  Bilddokumentation (tägliche Arbeitsschritte)
09.    Abnahmeprotokolle ggf. mit Mängellisten
10.    Firmenprotokolle
  a.  Betriebsvorschriften
  b.  Funktionsbeschreibungen
  c.  Bedienungsanleitungen
  d.  Protokolle zu Leistungen während der Bauzeit, die zu          protokollieren waren.

Benennung jedes einzelnen Dokuments für die Dokumentationsunterlagen nach dem Codierungsschlüssel des Auftraggebers.

Die geordnete Übergabe muss bis spätestens 14 Kalendertage vor dem vereinbarten Abnahmetermin erfolgen. Dokumente das Monitoring der Inbetriebnahme betreffend sind spätestens 4 Wochen vor Beginn des Monitorings vorab vorzulegen.
Menge: 1,000 psch

### 2 ALLGEMEINE ARBEITEN

#### 2.1 BAUSTELLENEINRICHTUNG

**2.1.1 Einrichten der Baustelle, Vorhalten und Abbauen der Einrichtung**
Einrichten der Baustelle, Vorhalten und Abbauen der Einrichtung

Einrichten der Baustelle, Vorhalten und Abbauen der Einrichtung für die gesamte Durchführung der nachfolgend beschriebenen Dämmarbeiten.

Einschließlich Arbeitsunterbrechungen gemäß Hinweistext Titel 3. Holzwolle  und Titel 4. Schaumglas.
Menge: 1,000 psch

#### 2.2 VORBEREITENDE ARBEITEN

**2.2.1 Untergrund vorbereiten und prüfen**
Untergrund vorbereiten und prüfen

Prüfung des Untergrunds (Stahlbeton-/ Kalksandsteinmauerwerkswände, Stahlbeton-Decken) auf Verwendbarkeit für das nachfolgende beschriebenen Leistungen nach den Kriterien der allgemein bauaufsichtlichen Zulassung des Systems.

- fest, fett- und staubfrei, geforderte Mindest- Abreißfestigkeit 0,08 N/mm², Überprüfung  - der geforderten Werte mittels Gewebeabrissprobe an unterschiedlichen Stellen des Untergrunds. Ausführung nach Herstellervorschrift einschl. Protokollierung der Proben.
- Berücksichtigung der DIN 18350 Putz- und Stuckarbeiten / DIN 18340 Trockenbauarbeiten
- Trockene, tragfähige Stahlbeton-Decken-, Wand- und Unterzugsfläche von Schmutz, Staub, Schalöl und losen Bestandteilen reinigen.
- Grate begradigen, anfallendes Material abtransportieren und entsorgen.
Menge: 1230,000 m2

**2.2.2 Grundierung, saugfähigkeitsregulierend**
Grundierung, saugfähigkeitsregulierend

Liefern und Auftragen einer an der Oberfläche verfestigenden und saugfähigkeitsregulierenden, haftvermittelnden, siloxanvergüteten Universal- grundierung auf Acrylatbasis für mineralische und organische Untergründe.
Menge: 1230,000 m2

**2.2.3 Besonderer Schutz von Bauteilen**
Besonderer Schutz von Bauteilen

Liefern und anbringen von Folien, Klebebändern u. ä. geeigneten Stoffen zum besonderen Schutz vorhandener Bauteile wie z. B. Kabeltrassen-Stiele, Abpendelung von Beleuchtungen, etc.

einschl. beschädigungsfreier Entfernung und Entsorgung der Klebebänder und Folien. Die üblichen Aufwendungen zum Schutz von vorhandenen Bauteilen, Fußböden usw. sind nach DIN Nebenleistungen ohne besondere Vergütung.

Ausführung nur auf Anweisung der Bauleitung AG und als besondere Maßnahme lt. DIN 18363.
Menge: 250,000 m2

### 3 HOLZWOLLE

*Hinweis: Hinweistext Dämmungsarbeiten - Tiefgarage*
Hinweistext Dämmungsarbeiten - Tiefgarage

Bei der Materialität der Wände und Decken handelt es sich um eine Stahlbeton mit glatter Deckenuntersicht, auf der die Dämmplatten angebracht werden müssen. An den TG- Außenwänden wird die Holzwolle-Dämmung bis ca. 500 mm über den Boden nach unten geführt. Das Sockeldetail wird mit einer Schaumglasplatte zeitversetzt im Nachgang zur bauseitigen Bodenbeschichtung montiert.

Es kommt ein Dämmsystem aus nicht brennbaren Holzwolle-Mehrschichtplatten mit Steinwollekern zur Ausführung an Wänden, Decken und Unterzügen.

Die Ver- und Entsorgungsleitungen verlaufen aus den  HLS- und Elektrotechnikräumen im UG entlang der Tiefgaragendecke.

Hierbei ist folgender Bauablauf vorgesehen:

1. Bauseitige Vorab-Montage der Verkabelung  und Abhängepunkte für ELT Trassen (nur Stiele, keine Trassen) direkt auf der Untersicht StB-Decke
2. Ausführung Decken- und Wanddämmung bis an Wand- und Deckenaussparungen (diese bleiben für die Leitungsinstallationen und F90 Verschluss frei und werden im Nachgang angearbeitet).
3. Bauseitige Montage der TGA Installationen Roh mithilfe von Gewindestangen (Leitungsführungen Sanitär, Montage Kabeltrassen und Verkabelungen) inkl. Herstellung der F90 Schottungen bei Wand- und Deckendurchführungen.
4. Bauseitige Montage Türen und Tor
5. Ergänzung und Anschluss der Dämmungen an Wand- und Deckendurchführungen oder anderen Anbauteilen und Türen sowie am TG-Tor.

Das spätere Anarbeiten ist in separaten Positionen in diesem Titel beschrieben. Die Arbeiten erfolgen mit zeitlicher Unterbrechung. Diese ist mit einzukalkulieren. Nachforderungen hierzu sind damit ausgeschlossen.

Bodenplatte TG wird im Gefälle (bis ca. 3 %) ausgeführt, Mehraufwand für die Arbeiten mit Gerüst ist hier einzukalkulieren und wird nicht gesondert vergütet.

Gerüst ist Nebenleistung nach VOB. Bearbeitungsflächen h<3,50m

Bohrverbots- und Bohrrasterzonen an Decken und Stützen sind zu beachten.

*Hinweis: Hinweistext Dämmungsarbeiten - Technikräume*
Hinweistext Dämmungsarbeiten - Technikräume

Bei den Decken handelt es sich um Betondecken mit glatter Deckenuntersicht, auf der die Dämmplatten angebracht werden müssen.

Es kommt ein Dämmsystem aus nicht brennbaren Holzwolle-Mehrschichtplatten mit Steinwollekern zur Ausführung an den Decken der Technikräume im EG BT A und Heizraum UG.

Die Ver- und Entsorgungsleitungen verlaufen entlang der Decke.

Hierbei ist folgender Bauablauf vorgesehen:

1. Bauseitige Vorab-Montage der Verkabelung  und Abhängepunkte für ELT Trassen (nur Stiele, keine Trassen) direkt auf der Untersicht der StB-Decke
2. Ausführung Deckendämmung bis an Deckenaussparungen (diese bleiben für die Leitungsinstallationen und F90 Verschluss frei und werden im Nachgang angearbeitet).
3. Bauseitige Montage der TGA Installationen Roh mithilfe von Gewindestangen (Leitungsführungen Sanitär, Montage Kabeltrassen und Verkabelungen) inkl. Herstellung der F90 Schottungen bei Wand- und Deckendurchführungen.
4. Ergänzung und Anschluss der Dämmungen an Deckendurchführungen oder anderen Anbauteilen.

Das spätere Anarbeiten ist in separaten Positionen in diesem Titel beschrieben. Die Arbeiten erfolgen mit zeitlicher Unterbrechung. Diese ist mit einzukalkulieren. Nachforderungen hierzu sind damit ausgeschlossen.

Gerüst ist Nebenleistung nach VOB. Bearbeitungsflächen h<3,50m

Bohrverbots- und Bohrrasterzonen an Decken und Stützen sind zu beachten.

*Hinweis: Hinweistext Dämmungsarbeiten - Müllraum EG*
Hinweistext Dämmungsarbeiten - Müllraum EG

Bei den Wänden handelt es sich um Mauerwerk-, Stahlbeton- und Trockenbauwände. Bei den Decken handelt es sich um eine Betondecke mit glatter Deckenuntersicht, auf der die Dämmplatten angebracht werden müssen. An den Wänden wird die Dämmung bis ca. 100 mm über den Boden geführt. Das Sockeldetail wird mit einer Schaumglasplatte zeitversetzt im Nachgang montiert.

Es kommt ein Dämmsystem aus nicht brennbaren Holzwolle-Mehrschichtplatten mit Steinwollekern zur Ausführung.

Die Ver- und Entsorgungsleitungen verlaufen entlang der Decke.

Hierbei ist folgender Bauablauf vorgesehen:

1. Bauseitige Vorab-Montage der Verkabelung  und Abhängepunkte für ELT Trassen (nur Stiele, keine Trassen) direkt auf der Untersicht StB-Decke
2. Ausführung Decken- und Wanddämmung bis an Wand- und Deckenaussparungen (diese bleiben für die Leitungsinstallationen und F90 Verschluss frei und werden im Nachgang angearbeitet).
3. Bauseitige Montage der TGA Installationen Roh mithilfe von Gewindestangen (Leitungsführungen Sanitär, Montage Kabeltrassen und Verkabelungen) inkl. Herstellung der F90 Schottungen bei Wand- und Deckendurchführungen.
4. Bauseitige Montage Türen
5. Ergänzung und Anschluss der Dämmungen an Wand- und Deckendurchführungen oder anderen Anbauteilen und Türen.

Das spätere Anarbeiten ist in separaten Positionen in diesem Titel beschrieben. Die Arbeiten erfolgen mit zeitlicher Unterbrechung. Diese ist mit einzukalkulieren. Nachforderungen hierzu sind damit ausgeschlossen.

#### 3.1 DECKENDÄMMUNG

**3.1.1 Decken - Holzwolle-Mehrschichtplatte (MW), 75 mm**
Decken - Holzwolle-Mehrschichtplatte (MW), 75 mm

Nicht brennbare Holzwolle-Mehrschichtplatte mit Steinwollekern,
mit Weißzement gebundenen Holzwolle-Deckschicht, Kern aus nichtbrennbarer Steinwolle, nicht brennbar, wärmedämmend, schallabsorbierend und diffusionsoffen, Optisch ansprechende Oberfläche durch Egalisierung im Naturfarbton, gerade Kanten, Montage durch Verkleben und Schrauben an/auf Stahlbetondecken (unterseitig), Einbau der Platten nach Herstellerangaben, im Verband fugendicht gestoßen, Stoßfugenverlauf incl. erforderlicher Kennzeichnungen mittels Schnurschlag.

Bauteile  Decken:
  Müllraum EG
Höhe Betonunterseite  bis 3,20 ü.OKRD
Bauteilbreite / -länge  lt. beiliegender Planung
Dämmstoff  Steinwolle mit Holzwolle Deckschicht
Verlegung  Im Halbversatz, Richtung gem. Positionsplan
Plattenbreite  600 mm
Dämmstoffdicke:  75 mm (einlagig)
Farbbeschichtung:  ohne Einfärbung
Wärmeleitstufe:  035
Euroklasse:  A2, nichtbrennbar (DIN EN 13501);
Schmelzpunkt  >/= 1000° C (DIN 4102);
Anwendungsgebiet:  DI-dk, WI-dk (DIN 4108-10);
Planverweis  ARC-DT-XX-704-5f00

Hinweis

Weiterhin wird darauf hingewiesen, dass die zu dämmenden Decken durch  Abfangträger / Unterzügen in kleinere Felder geteilt werden Ggf. erforderliche Mehraufwendungen für die entsprechenden Anpassarbeiten sind in dem Einheitspreis mit einzukalkulieren.
Menge: 8,000 m2

**3.1.2 Decken - Holzwolle-Mehrschichtplatte (MW), 125 mm**
Decken - Holzwolle-Mehrschichtplatte (MW), 125 mm

Nicht brennbare Holzwolle-Mehrschichtplatte mit Steinwollekern,
mit Weißzement gebundenen Holzwolle-Deckschicht, Kern aus nichtbrennbarer Steinwolle, nicht brennbar, wärmedämmend, schallabsorbierend und diffusionsoffen, Optisch ansprechende Oberfläche durch Egalisierung im Naturfarbton, gerade Kanten, Montage durch Verkleben und Schrauben an/auf Stahlbetondecken (unterseitig), Einbau der Platten nach Herstellerangaben, im Verband fugendicht gestoßen, Stoßfugenverlauf incl. erforderlicher Kennzeichnungen mittels Schnurschlag.

Bauteile  Decken:
  Tiefgarage UG
  Technikräume EG
Höhe Betonunterseite  bis 3,20 ü.OKRD
Bauteilbreite / -länge  lt. beiliegender Planung
Dämmstoff  Steinwolle mit Holzwolle Deckschicht
Verlegung  Im Halbversatz, Richtung gem. Positionsplan
Plattenbreite  600 mm
Dämmstoffdicke:  125 mm (einlagig)
Farbbeschichtung:  ohne Einfärbung
Wärmeleitstufe:  035
Euroklasse:  A2, nichtbrennbar (DIN EN 13501);
Schmelzpunkt  >/= 1000° C (DIN 4102);
Anwendungsgebiet:  DI-dk, WI-dk (DIN 4108-10);
Planverweis  ARC-DS-U1-701-5f03, ARC-DS-U1-700-5f03, ARC-D  S-E0-703-5f03

Hinweis

Weiterhin wird darauf hingewiesen, dass die zu dämmenden Decken durch  Abfangträgern / Unterzügen in kleinere Felder geteilt werden Ggf. erforderliche Mehraufwendungen für die entsprechenden Anpassarbeiten sind in dem Einheitspreis mit einzukalkulieren.
Menge: 731,000 m2

#### 3.2 UNTERZÜGE

**3.2.1 Unterzüge - Holzwolle-Mehrschichtplatte (MW), horizontal, 75 mm**
Unterzüge - Holzwolle-Mehrschichtplatte (MW), horizontal, 75 mm

Liefern und Einbauen eine Holzwolle-Mehrschichtplatte mit Steinwollekern, nicht brennbar, Kern aus nichtbrennbarer Steinwolle, wärmedämmend, schallabsorbierend und diffusionsoffen. Optisch ansprechende Oberfläche durch Egalisierung im Naturfarbton, gerade Kanten. Montage durch Verkleben und Schrauben gemäß Herstellervorgabe an Stahlbetondecke (unterseitig), im Verband fugendicht gestoßen, Stoßfugenverlauf incl. erforderlicher Kennzeichnungen mittels Schnurschlag.

Bauteile  Unterzüge
  Tiefgarage UG
Breite Betonunterzüge  bis 0,40 m
Höhe Betonunterseite  bis 2,60 ü.OKRD
Bauteilbreite / -länge  lt. beiliegender Planung
Dämmstoff  Steinwolle mit Holzwolle Deckschicht
Verlegung  Im Halbversatz, Richtung gem. Positionsplan
Plattenbreite  600 mm
Dämmstoffdicke:  75 mm (einlagig)
Farbbeschichtung:  ohne Einfärbung
Wärmeleitstufe:  035
Euroklasse:  A2, nichtbrennbar (DIN EN 13501);
Schmelzpunkt  >/= 1000° C (DIN 4102);
Anwendungsgebiet:  DI-dk, WI-dk (DIN 4108-10);
Planverweis  ARC-DS-U1-701-5f03, ARC-DS-U1-700-5f03

Kantenausbildung gemäß ARC-DS-U1-700-5f03
Horizontale Holzwolleplatte mit Überstand 125 mm für Kantenausbildung.

Hinweis

Weiterhin wird darauf hingewiesen, dass die zu dämmenden Decken durch  Abfangträgern / Unterzügen in kleinere Felder geteilt werden Ggf. erforderliche Mehraufwendungen für die entsprechenden Anpassarbeiten und erforderliche Maßnahmen für Ausgleichsschichten sind in dem Einheitspreis mit einzukalkulieren
Menge: 22,000 m2

**3.2.2 Unterzüge - Holzwolle-Mehrschichtplatte (MW), vertikal, 125 mm**
Unterzüge - Holzwolle-Mehrschichtplatte (MW), vertikal, 125 mm

Liefern und Einbauen eine Holzwolle-Mehrschichtplatte mit Steinwollekern, nicht brennbar, Kern aus nichtbrennbarer Steinwolle, wärmedämmend, schallabsorbierend und diffusionsoffen. Optisch ansprechende Oberfläche durch Egalisierung im Naturfarbton, gerade Kanten. Montage durch Verkleben und Schrauben gemäß Herstellervorgabe an Stahlbetondecke (unterseitig), im Verband fugendicht gestoßen, Stoßfugenverlauf incl. erforderlicher Kennzeichnungen mittels Schnurschlag.

Bauteile  Unterzüge/Deckensprünge
  Tiefgarage UG
Höhe Betonunterzuge  bis 0,50 m
Höhe Betonunterseite  bis 2,60 ü.OKRD
Bauteilbreite / -länge  lt. beiliegender Planung
Dämmstoff  Steinwolle mit Holzwolle Deckschicht
Verlegung  Im Halbversatz, Richtung gem. Positionsplan
Dämmstoffdicke:  125 mm (einlagig)
Farbbeschichtung:  ohne Einfärbung
Wärmeleitstufe:  035
Euroklasse:  A2, nichtbrennbar (DIN EN 13501);
Schmelzpunkt  >/= 1000° C (DIN 4102);
Anwendungsgebiet:  DI-dk, WI-dk (DIN 4108-10);
Planverweis  ARC-DS-U1-701-5f03, ARC-DS-U1-700-5f03

Kantenausbildung gemäß ARC-DS-U1-700-5f03
Vertikale Holzwolleplatte mit Überstand 75 mm. Entfernung des Dämmmaterials in den unteren 75 mm für Kantenausbildung.

Hinweis

Weiterhin wird darauf hingewiesen, dass die zu dämmenden Decken durch  Abfangträgern / Unterzügen in kleinere Felder geteilt werden Ggf. erforderliche Mehraufwendungen für die entsprechenden Anpassarbeiten und erforderliche Maßnahmen für Ausgleichsschichten sind in dem Einheitspreis mit einzukalkulieren
Menge: 29,000 m2

#### 3.3 WAND- UND STÜTZENDÄMMUNG

**3.3.1 Wände - Holzwolle-Mehrschichtplatte (MW), 75 mm**
Wände - Holzwolle-Mehrschichtplatte (MW), 75 mm

Liefern und Einbauen nicht brennbare Holzwolle-Mehrschichtplatte mit Steinwollekern, mit Weißzement gebundenen Holzwolle-Deckschicht, Kern aus nichtbrennbarer Steinwolle, wärmedämmend, schallabsorbierend und diffusionsoffen, Optisch ansprechende Oberfläche durch Egalisierung im Naturfarbton, Kanten allseitig gefast, Montage durch Dübeln mit geordnetem Dübelbild an/auf Stahlbeton- und KS-Mauerwerkswänden und Stützen, Einbau der Platten nach Herstellerangaben, im Verband fugendicht gestoßen, Stoßfugenverlauf inkl. erforderlicher Kennzeichnungen mittels Schnurschlag

Bauteile  Wände Müllraum EG
Höhe Betonunterseite  bis 3,38 ü.OKRD
Bauteilbreite / -länge  lt. beiliegender Planung
Dämmstoff  Steinwolle mit Holzwolle Deckschicht
Verlegung  Im Halbversatz, Richtung gem. Positionsplan
Plattenbreite  600 mm
Dämmstoffdicke:  75 mm (einlagig)
Farbbeschichtung:  ohne Einfärbung
Wärmeleitstufe:  035
Euroklasse:  A2, nichtbrennbar (DIN EN 13501);
Schmelzpunkt  >/= 1000° C (DIN 4102);
Anwendungsgebiet:  DI, WI-zk (DIN 4108-10);
Planverweis  ARC-DT-XX-704-5f00

Hinweis

Ggf. erforderliche Mehraufwendungen für die entsprechenden Anpassarbeiten und erforderliche Maßnahmen für Ausgleichsschichten sind in dem Einheitspreis mit einzukalkulieren
Menge: 35,000 m2

**3.3.2 Wände - Holzwolle-Mehrschichtplatte (MW), 125 mm**
*** Bezugsbeschreibung
Wände - Holzwolle-Mehrschichtplatte (MW), 125 mm

Liefern und Einbauen nicht brennbare Holzwolle-Mehrschichtplatte mit Steinwollekern, mit Weißzement gebundenen Holzwolle-Deckschicht, Kern aus nichtbrennbarer Steinwolle, wärmedämmend, schallabsorbierend und diffusionsoffen, Optisch ansprechende Oberfläche durch Egalisierung im Naturfarbton, Kanten allseitig gefast, Montage durch Dübeln mit geordnetem Dübelbild an/auf Stahlbeton- und KS-Mauerwerkswänden und Stützen, Einbau der Platten nach Herstellerangaben, im Verband fugendicht gestoßen, Stoßfugenverlauf inkl. erforderlicher Kennzeichnungen mittels Schnurschlag

Bauteile  Wände Tiefgarage, UG1
Höhe Betonunterseite  bis 3,80 ü.OKRD
Bauteilbreite / -länge  lt. beiliegender Planung
Dämmstoff  Steinwolle mit Holzwolle Deckschicht
Verlegung  Im Halbversatz, Richtung gem. Positionsplan
Plattenbreite  600 mm
Dämmstoffdicke:  125 mm (einlagig)
Farbbeschichtung:  ohne Einfärbung
Wärmeleitstufe:  035
Euroklasse:  A2, nichtbrennbar (DIN EN 13501);
Schmelzpunkt  >/= 1000° C (DIN 4102);
Anwendungsgebiet:  DI, WI-zk (DIN 4108-10);
Planverweis  ARC-AN-U1-702-5f03, ARC-DS-U1-701-5f03, ARC-D  S-U1-700-5f03

Hinweis

Ggf. erforderliche Mehraufwendungen für die entsprechenden Anpassarbeiten und erforderliche Maßnahmen für Ausgleichsschichten sind in dem Einheitspreis mit einzukalkulieren
Menge: 222,000 m2

**3.3.3 Wände - Flankendämmung Holzwolle-Mehrschichtplatte (MW), 125 mm**
*** wie Position 3.3.2
Wände - Flankendämmung Holzwolle-Mehrschichtplatte (MW), 125 mm

Bauteile  Wände Tiefgarage, UG1 - Bereich Rampe
Höhe Flankendämmung  450 mm
Bauteilbreite / -länge  lt. beiliegender Planung
Planverweis  ARC-DS-U1-700-5f03
Menge: 6,000 m2

**3.3.4 Stützen - Flankendämmung Holzwolle-Mehrschichtplatte (MW), 125 mm**
*** wie Position 3.3.2
Stützen - Flankendämmung Holzwolle-Mehrschichtplatte (MW), 125 mm

Bauteile  Stützen Tiefgarage, UG1
Höhe Flankendämmung  450 mm
Bauteilbreite / -länge  lt. beiliegender Planung
Planverweis  ARC-DS-U1-701-5f03
Menge: 1,000 m2

**3.3.5 Schrägschnitt - Zulage Holzwolle-Mehrschichtplatte (MW), 125 mm**
Schrägschnitt - Zulage Holzwolle-Mehrschichtplatte (MW), 125 mm

Zulage Schrägschnitt der Mehrschichtplatten in Bereich TG Rampe analog Gefälle Rampe mit ca. 8 %.
Menge: 7,000 m

#### 3.4 ANSCHLÜSSE / ZUBEHÖR

*Hinweis: Hinweis Anschlüsse / Zubehör*
Hinweis Anschlüsse / Zubehör

Nachfolgend werden Anschlüsse und Zubehör für die vorstehend beschriebenen Dämmungen auf Unterzüge, Decken und Wänden beschrieben.

Der Einheitspreis des jeweiligen Anschlusses gilt für alle vorstehend beschriebenen Grund- und Alternativpositionen (Mineralwolle / Mehrschichtplatte / Mineralwolle mit Armierungsschicht), ggf. anfallende materialspezifische Mehrkosten sind in der jeweiligen Grundposition zu berücksichtigen.

**3.4.1 Dämmschichten - Wandanschluss**
Dämmschichten - Wandanschluss

Anschluss der vorstehend beschriebene Dämmplatten auf Decken  für Anpassarbeiten an angrenzende Bauteile (Unterzüge, Wände, Stützen, Laibungen etc.), Anschlüsse recht- / schiefwinklig lt. beiliegender Planung

Abrechnung entsprechend Laufmeter Decken-Wandübergang,
ggf erforderlicher 2 facher Schrägschnitt und Verschnitt sind einzukalkulieren.
Menge: 426,000 m

**3.4.2 Dämmschichten - Deckenanschluss**
Dämmschichten - Deckenanschluss

Anschluss der vorstehend beschriebene Dämmplatten auf Wänden/ Stützen für Anpassarbeiten an angrenzende Deckenbauteile (Decken, Unterzüge), Anschlüsse recht- / schiefwinklig lt. beiliegender Planung

Abrechnung entsprechend Laufmeter Wand-Deckenübergang,
ggf erforderlicher 2 facher Schrägschnitt und Verschnitt sind einzukalkulieren.
Menge: 426,000 m

**3.4.3 Dämmschichten - Bodenanschluss**
Dämmschichten - Bodenanschluss

Anschluss der vorstehend beschriebene Dämmplatten auf Wänden/ Stützen für Anpassarbeiten an angrenzende Bodenbauteile (Fundamente, Dämmungen etc.), Anschlüsse recht- / schiefwinklig / geneigt lt. beiliegender Planung

Planverweis: ARC-DT-XX-132-5f02

Abrechnung entsprechend Laufmeter Wand-Bodenübergang,
ggf erforderlicher 2 facher Schrägschnitt und Verschnitt sind einzukalkulieren.
Menge: 426,000 m

**3.4.4 Dämmschichten - Türanschluss**
Dämmschichten - Türanschluss

Anschluss der vorstehend beschriebene Dämmplatten auf Türen für Anpassarbeiten an angrenzende Bauteile (1 oder 2 flg. Türen.), sowie TG-Tor, Anschlüsse recht- / schiefwinklig lt. beiliegender Planung

Planverweis: ARC-DT-XX-620-5f01, ARC-DT-XX-623-5f01, ARC-DT-XX-441-5f00

Abrechnung entsprechend Laufmeter Tür-Wandübergang,
ggf erforderlicher 2 facher Schrägschnitt und Verschnitt sind einzukalkulieren.
Menge: 52,000 m

**3.4.5 Dämmschichten - Innenecken**
Dämmschichten - Innenecken

Anschluss der vorstehend beschriebene Dämmplatten auf Wänden/ Stützen für Anpassarbeiten an senkrechte Innen- und Außenecken, Anschlüsse recht- / schiefwinklig lt lt. beiliegender Planung

Abrechnung entsprechend Laufmeter Innen- und Außenecken
ggf erforderlicher 2 facher Schrägschnitt und Verschnitt sind einzukalkulieren.
Menge: 31,000 m

**3.4.6 Dämmschichten - Außenecken Wände**
Dämmschichten - Außenecken Wände

Anschluss der vorstehend beschriebene Dämmplatten auf Wänden/ Stützen für Anpassarbeiten an senkrechte Innen- und Außenecken, Anschlüsse recht- / schiefwinklig lt lt. beiliegender Planung

Abrechnung entsprechend Laufmeter Innen- und Außenecken
ggf erforderlicher 2 facher Schrägschnitt und Verschnitt sind einzukalkulieren.
Menge: 12,000 m

**3.4.7 Dämmschichten - Außenecken Unterzüge und Deckenversprünge**
Dämmschichten - Außenecken Unterzüge und Deckenversprünge

Anschluss der vorstehend beschriebene Dämmplatten auf Wänden/ Stützen für Anpassarbeiten an senkrechte Innen- und Außenecken, Anschlüsse recht- / schiefwinklig lt lt. beiliegender Planung

Planverweis: ARC-DS-U1-701-5f03, ARC-DS-U1-700-5f03

Abrechnung entsprechend Laufmeter Innen- und Außenecken
ggf erforderlicher 2 facher Schrägschnitt und Verschnitt sind einzukalkulieren.
Menge: 67,000 m

**3.4.8 Dämmschichten - Ausklinkung 30/30**
Dämmschichten - Ausklinkung 30/30

Anarbeiten und Ausklinken der vor beschriebenen Dämmschichten an Abhägungen, z.B. Konsolträger, Stiele und Halterungen von Installationstrassen, Leuchtenbefestigungen etc.

Aussenabmessung Abhängungen: bis ca. 30 x 30mm.

einschl. Ausstopfen mit nichtbrennbarer Steinwolle, Ausbildung von Innen- und Aussenecken sowie aller erforderlicher Plattenschnitte auch bei ein- und zweiseitig geneigten Decken und Winkel nicht unter 90°
Menge: 50,000 St

**3.4.9 Dämmschichten - Ausklinkung 60/60**
Dämmschichten - Ausklinkung 60/60

Anarbeiten und Ausklinken der vor beschriebenen Dämmschichten an Abhägungen, z:B. Konsolträger, Stiele und Halterungen von Installationstrassen, Leuchtenbefestigungen etc.

Aussenabmessung Abhängungen: bis ca. 60 x 60mm.

einschl. Ausstopfen mit nichtbrennbarer Steinwolle, Ausbildung von Innen- und Aussenecken sowie aller erforderlicher Plattenschnitte auch bei ein- und zweiseitig geneigten Decken und Winkel nicht unter 90°
Menge: 70,000 St

**3.4.10 Dämmschichten - Ausklinkung bis 100 cm, rechteckig**
*** Bezugsbeschreibung
Dämmschichten - Ausklinkung  bis 100 cm, rechteckig

Anarbeiten und Ausklinken der vor beschriebenen Dämmschichten an Einbauteil, Durchdringungen, Installationen

Abwicklung bis 100 cm

einschl. Ausstopfen mit nichtbrennbarer Steinwolle, Ausbildung von Innen- und Aussenecken sowie aller erforderlicher Plattenschnitte auch bei ein- und zweiseitig geneigten Decken und Winkel nicht unter 90°
Menge: 10,000 St

**3.4.11 Dämmschichten - Ausklinkung 101-300, rechteckig**
*** wie Position 3.4.10
Dämmschichten - Ausklinkung  101-300, rechteckig

Abwicklung 101 bis 300 cm
Menge: 10,000 St

**3.4.12 Dämmschichten - Ausklinkung ab 300 cm, rechteckig**
*** wie Position 3.4.10
Dämmschichten - Ausklinkung ab 300 cm, rechteckig

Abwicklung über 300 cm
Menge: 10,000 St

**3.4.13 Dämmschichten - Ausklinkung bis 100 mm, rund**
*** Bezugsbeschreibung
Dämmschichten - Ausklinkung bis 100 mm, rund

Anarbeiten und Ausklinken der vor beschriebenen Dämmschichten an Stützen, Einbauteil, Durchdringungen, Installationen

Durchmesser: bis 100 mm

einschl. Ausstopfen mit nichtbrennbarer Steinwolle, Ausbildung von Innen- und Aussenecken sowie aller erforderlicher Plattenschnitte auch bei ein- und zweiseitig geneigten Decken und Winkel nicht unter 90°
Menge: 10,000 St

**3.4.14 Dämmschichten - Ausklinkung 101-200 mm, rund**
*** wie Position 3.4.13
Dämmschichten - Ausklinkung 101-200 mm, rund

Durchmesser 101 bis 200 mm
Menge: 10,000 St

**3.4.15 Dämmschichten - Ausklinkung ab 200 mm, rund**
*** wie Position 3.4.13
Dämmschichten - Ausklinkung ab 200 mm, rund

Durchmesser über 200 mm
Menge: 10,000 St

**3.4.16 Dämmschichten - Ausklinkung Fenster/ Lichtschächte 750x2000 mm**
Dämmschichten - Ausklinkung Fenster/ Lichtschächte 750x2000 mm

Anschluss der vorstehend beschriebene Dämmplatten auf Öffnungen der Lichtschächte für Anpassarbeiten an angrenzende Bauteile, Anschlüsse recht- / schiefwinklig lt. beiliegender Planung

Abrechnung entsprechend Laufmeter Öffnung-Wandübergang,
ggf erforderlicher 2 facher Schrägschnitt und Verschnitt sind einzukalkulieren.
Menge: 33,000 m

**3.4.17 Dämmschichten - Zulage nachträgliches Anarbeiten an Einbauten & Installationen TGA**
Dämmschichten - Zulage nachträgliches Anarbeiten an Einbauten & Installationen TGA

Mehrkosten für späteren Einbau und Anarbeiten der Dämmplatten im Bereich von TGA (Abwasserrohre, Regenfallrohre, Heizleitungen, Wasserzuleitungen, Elektroleitungen, Lüftungsrohre u.ä.)

Installationen im Nachgang zu den Hauptarbeiten des AN als Zulage zu den zuvor beschriebenen Dämmschichten.

Der Aufwand für Anarbeiten und Ausklinken ist in zusätzlichen Positionen beschrieben.

Abrechnung nach Stück Einbauteil und TGA/ELT-Installation
Menge: 180,000 St

**3.4.18 Dämmschichten - Zulage nachträgliches Anarbeiten an Türen**
Dämmschichten - Zulage nachträgliches Anarbeiten an Türen

Mehrkosten für späteren Einbau und Anarbeiten der Dämmplatten im Bereich der Türen

Installationen im Nachgang zu den Hauptarbeiten des AN als Zulage zu den zuvor beschriebenen Dämmschichten.

Planverweis: ARC-DT-XX-623-5f01, ARC-DT-XX-620-5f01

Der Aufwand für Anarbeiten und Ausklinken ist in zusätzlichen Positionen beschrieben.

Abrechnung entsprechend Laufmeter Tür-Wandübergang
Menge: 52,000 m

**3.4.19 Dämmschichten - Zulage nachträgliches Anarbeiten an TG-Tor**
Dämmschichten - Zulage nachträgliches Anarbeiten an TG-Tor

Mehrkosten für späteren Einbau und Anarbeiten der Dämmplatten im Bereich des TG-Tors

Installationen im Nachgang zu den Hauptarbeiten des AN als Zulage zu den zuvor beschriebenen Dämmschichten.

Planverweis: ARC-DT-XX-442-5f00, ARC-DT-XX-441-5f00

Der Aufwand für Anarbeiten und Ausklinken ist in zusätzlichen Positionen beschrieben.

Abrechnung entsprechend Laufmeter Tor-Wandübergang
Menge: 10,000 m

**3.4.20 Dämmschichten - Schnittkantenabdeckprofil**
Dämmschichten - Schnittkantenabdeckprofil

Kantenabdeckprofil der zuvor beschriebenen Dämmschichten (bis 100 mm) aus verzinktem Stahlblech, einfach gekantet, Materialdicke 0,75 mm, liefern und im Bereich der Plattenschnittkanten zu Aussparungen oder Einbauteilen einbauen.

Einbauort  Flankendämmung Tiefgarage
Breite Deckstreifen  bis 125 mm

Ausführungsumfang nach Angabe Architekt.
Profilabwicklung gemäß verwendeter Plattendicken.
Eckausbildungen auf Gehrung sind einzukalkulieren
Menge: 15,000 m

**3.4.21 Dämmschichten - Abdeckplatten Holzwolle**
Dämmschichten - Abdeckplatten Holzwolle

Liefern und fachgerecht im Bereich der Plattenschnittkanten montieren. Breite des Holzwolledeckstreifens entsprechend der Dämmplattenstärke. Klebstoffverbrauch/Befestigungspunkten abhängig von der Plattendicke.

Abdeckplattendicke ca. 25mm, Egalisierung im Naturfarbton

Einbauort  Stützen Tiefgarage
Breite Deckstreifen  bis 125 mm

Abrechnung:  nach lfm.
Menge: 15,000 m

**3.4.22 Zulage für Montage Wand- und Deckendämmung für Standfläche Gerüst auf TG-Rampe**
Zulage für Montage Wand- und Deckendämmung für Standfläche Gerüst auf TG-Rampe

Zulage für die Montage des Systems bei Aufstellung des eigenen Gerüstes auf schräger Standfläche (an Tiefgaragenrampe), Neigung der Rampe bis ca. 8,5 %

Abrechnung nach m² gedämmte Fläche die von der Schräge aus montiert werden muss

Höhe bis 3,10 m
Menge: 51,000 m2

### 4 SCHAUMGLAS

*Hinweis: Hinweistext Schaumglasarbeiten - Tiefgarage*
Hinweistext Schaumglasarbeiten - Tiefgarage

Bei den Wänden handelt es sich um Betonwände mit glatter Oberfläche, auf der die Dämmplatten angebracht werden müssen. An den TG- Wänden wird die Holzwolle-Dämmung bis ca. 500 mm über den Boden nach unten geführt. Das Sockeldetail wird mit einer Schaumglasplatte zeitversetzt im Nachgang zur bauseitigen Bodenbeschichtung montiert.

Es kommt ein Dämmsystem aus nicht brennbaren Schaumglas zur Ausführung an Wänden zur Sockelausbildung.

Hierbei ist folgender Bauablauf vorgesehen:

1. Bauseitige Beschichtungsarbeiten - Arbeitsgang 1, mit Sockelschutz gegen Chlorideintrag, bis 500mm OKF inkl. Epoxidharz-Mörtelkehle 30x30mm
2. Sockelausbildung mit Schaumglas und Putzträgerplatte
3. Bauseitige Montage Türen
4. Anarbeiten der Schaumglasdämmung an die Türen im Nachgang
5. Bauseitige Beschichtungsarbeiten - Arbeitsgang 2 auf Schaumglas mit Putzträgerplatte

Das spätere Anarbeiten ist in separaten Positionen in diesem Titel beschrieben. Die Arbeiten erfolgen mit zeitlicher Unterbrechung. Diese ist mit einzukalkulieren. Nachforderungen hierzu sind damit ausgeschlossen.

Bodenplatte TG wird im Gefälle (bis ca. 3 %) ausgeführt, Mehraufwand für die Arbeiten auf Gerüst sind hier einzukalkulieren und wird nicht gesondert vergütet.

Gerüst ist Nebenleistung nach VOB. Bearbeitungsflächen h<3,50m

*Hinweis: Hinweistext Schaumglasarbeiten - Müllraum*
Hinweistext Schaumglasarbeiten - Müllraum

Bei den Wänden handelt es sich um Betonwände mit glatter Oberfläche, auf der die Dämmplatten angebracht werden müssen. An den Müllraumwänden wird die Holzwolle-Dämmung bis ca. 300 mm über den Boden nach unten geführt. Das Sockeldetail wird mit einer Schaumglasplatte zeitversetzt im Nachgang zur bauseitigen Bodenbeschichtung montiert.

Es kommt ein Dämmsystem aus nicht brennbaren Schaumglas zur Ausführung an Wänden zur Sockelausbildung.

Hierbei ist folgender Bauablauf vorgesehen:

1. Bauseitiger Bodenaufbau - Arbeitsgang 1, Abdichtung
2. Sockelausbildung mit Schaumglas und Putzträgerplatte
3. Bauseitige Montage Türen
4. Anarbeiten der Schaumglasdämmung an die Türen im Nachgang
5. Bauseitiger Bodenaufbau - Arbeitsgang 2

Das spätere Anarbeiten ist in separaten Positionen in diesem Titel beschrieben. Die Arbeiten erfolgen mit zeitlicher Unterbrechung. Diese ist mit einzukalkulieren. Nachforderungen hierzu sind damit ausgeschlossen.

#### 4.1 WANDDÄMMUNG

**4.1.1 Voranstrich**
Voranstrich

Systemzugehörige Bitumenemulsion  auf Wandflächen aus Beton vollflächig aufbringen. Bitumenemulsion ist dickflüssig, geruchlos und lösungsmittelfrei. Mit Wasser verdünnen und mittels Quast, Rolle oder Spritze auf die zu beschichtenden Flächen auftragen.
Menge: 57,000 m2

**4.1.2 Schaumglaswanddämmung, 70 mm, Sockelausbildung**
Schaumglaswanddämmung, 70 mm, Sockelausbildung

Liefern und Einbauen einer Schaumglasplatte als Wanddämmung
(Wärmedämmstoff aus Schaumglas und natürlichen Rohstoffen) vollflächig und vollfugig auf trag- und klebefähigen Untergrund, plan eben und press gestoßen mit systemzugehörigem zweikomponenten Bitumenkaltkleber gem. Herstellervorschriften an der Wand verkleben. Die Fugen sind vollständig zu füllen, herausquellende Klebemasse ist nach deren Aushärtung abzustossen.

Inkl. Haftgrund aus Bitumenemulsion gem. Herstellerverarbeitungshinweise.
Dämmstoffoberfläche entstauben als geeigneten Untergrund für Oberputz.

Bauteile  Wände Müllraum EG (Sockelbereich)
Höhe Holzwolleunterseite  ca. 21 cm
Bauteilbreite / -länge  lt. beiliegender Planung
Dämmstoff  Wärmedämmstoff aus Schaumglas
Dämmstoffdicke:  70 mm (einlagig)
Wärmeleitstufe:  036 (EN 13501-1)
Euroklasse:  A1, nichtbrennbar (DIN EN 13501-1);
Schmelzpunkt  >/= 1000° C (DIN 4102);
Anwendungsgebiet:  DI, DEO (DIN 4108-10);
Planverweis  ARC-DT-XX-704-5f00, ARC-DT-XX-138-5f00
Menge: 2,000 m2

**4.1.3 Schaumglaswanddämmung, 110 mm, Sockelausbildung**
Schaumglaswanddämmung, 110 mm, Sockelausbildung

Liefern und Einbauen einer Schaumglasplatte als Wanddämmung
(Wärmedämmstoff aus Schaumglas und natürlichen Rohstoffen) vollflächig und vollfugig auf trag- und klebefähigen Untergrund, plan eben und press gestoßen mit systemzugehörigem zweikomponenten Bitumenkaltkleber gem. Herstellervorschriften an der Wand verkleben. Die Fugen sind vollständig zu füllen, herausquellende Klebemasse ist nach deren Aushärtung abzustossen.

Inkl. Hauftgrund aus Bitumenemulsion gem. Herstellerverarbeitungshinweise.
Dämmstoffoberfläche entstauben als geeigneten Untergrund für Oberputz.

Bauteile  Wände Tiefgarage (Sockelbereich)
Höhe Holzwolleunterseite  bis UK Holzwolle -3,025 (ca.  55 cm)
Bauteilbreite / -länge  lt. beiliegender Planung
Dämmstoff  Wärmedämmstoff aus Schaumglas
Dämmstoffdicke:  110 mm (einlagig)
Wärmeleitstufe:  036 (EN 13501-1)
Euroklasse:  A1, nichtbrennbar (DIN EN 13501-1);
Schmelzpunkt  >/= 1000° C (DIN 4102);
Anwendungsgebiet:  DI, DEO (DIN 4108-10);
Planverweis  ARC-DT-XX-131-5f02
Menge: 54,000 m2

**4.1.4 Schrägschnitt - Zulage Schaumglaswanddämmung, 110 mm**
Schrägschnitt - Zulage Schaumglaswanddämmung, 110 mm

Zulage Schrägschnitt der Schaumglasdämmung im Gefälle der Tiefgarage.
Menge: 7,000 m

**4.1.5 Gefälleausführung - Zulage Schaumglaswanddämmung, 110 mm**
Gefälleausführung - Zulage Schaumglaswanddämmung, 110 mm

Zulage Montage der Schaumglasdämmung im Gefälle parallel der Tiefgarage-Rampe mit ca. 8%.
Menge: 7,000 m

**4.1.6 Sockelleiste aus Blech**
Sockelleiste aus Blech
Sockelleiste aus Blech liefern und montieren, inkl. erforderlicher Befestigungsmittel

Einbauort:  Müllraum EG
Planverweis  ARC-DT-XX-138-5f00
Menge: 12,000 m

**4.1.7 Zulage Kleinflächen bis 2,5m²**
Zulage Kleinflächen bis 2,5m²

Zulage zur Vorposition  (Schaumglaswanddämmung, 40-80 mm)
jedoch Kleinflächen bis 2,5m²
Menge: 5,000 m2

**4.1.8 mechanische Befestigung, Wände**
mechanische Befestigung, Wände

Zusätzliche Haftsicherung der Dämmung auf Wänden durch mechanische Befestigung.

Anker aus Edelstahl zur verdeckten, mechanischen Sicherung von verklebten Schaumglasplatten an Wänden,Befestigung mit geeigneten Schrauben und Dübeln einschl. Dämmstoffteller aus Edelstahl A2.

Verbrauch: ca. 2 Stück /m2 (pro Platte mind. 1 Befestigung)
Menge: 57,000 m2

**4.1.9 dampfdichter Anschluss**
dampfdichter Anschluss

Herstellen einer dauerelastischen, dampfdichten Abdichtung mittels Dichtmasse an Durchdringungen, Anschlußfugen zu Fenster, Türen und Fensterbänke und Schaumglasdämmplatten mittels geeigneten Butyl-Kartuschenmaterial.

Die Herstellervorschriften sind zu beachten.
Menge: 60,000 m

#### 4.2 ANSCHLÜSSE / ZUBEHÖR

*Hinweis: Hinweis Anschlüsse / Zubehör*
Hinweis Anschlüsse / Zubehör

Nachfolgend werden Anschlüsse und Zubehör für die vorstehend beschriebenen Dämmungen auf Unterzüge, Decken und Wänden beschrieben.

Der Einheitspreis des jeweiligen Anschlusses gilt für alle vorstehend beschriebenen Grund- und Alternativpositionen (Mineralwolle / Mehrschichtplatte / Mineralwolle mit Armierungsschicht), ggf. anfallende materialspezifische Mehrkosten sind in der jeweiligen Grundposition zu berücksichtigen.

**4.2.1 Dämmschichten - Holzwolleanschluss**
Dämmschichten - Holzwolleanschluss

Anschluss der vorstehend beschriebene Dämmplatten auf Wänden/ Stützen für Anpassarbeiten an angrenzende Dämmbauteile (an Wänden), Anschlüsse recht- / schiefwinklig lt. beiliegender Planung

Planverweis: ARC-DT-XX-131-5f02

Abrechnung entsprechend Laufmeter Übergang Holzwolledämmung an Schaumglasdämmung,
ggf erforderlicher 2 facher Schrägschnitt und Verschnitt sind einzukalkulieren.
Menge: 111,000 m

**4.2.2 Dämmschichten - Türanschluss**
Dämmschichten - Türanschluss

Anschluss der vorstehend beschriebene Dämmplatten auf Türen für Anpassarbeiten an angrenzende Bauteile (1 oder 2 flg. Türen.), Anschlüsse recht- / schiefwinklig lt. beiliegender Planung

Abrechnung entsprechend Laufmeter Tür-Wandübergang,
ggf erforderlicher 2 facher Schrägschnitt und Verschnitt sind einzukalkulieren.
Menge: 15,000 m

**4.2.3 Dämmschichten - Innenecken**
Dämmschichten - Innenecken

Anschluss der vorstehend beschriebene Dämmplatten auf Wänden/ Stützen für Anpassarbeiten an senkrechte Innen- und Außenecken, Anschlüsse recht- / schiefwinklig lt lt. beiliegender Planung

Abrechnung entsprechend Laufmeter Innen- und Außenecken
ggf erforderlicher 2 facher Schrägschnitt und Verschnitt sind einzukalkulieren.
Menge: 5,000 m

**4.2.4 Dämmschichten - Außenecken Wände**
Dämmschichten - Außenecken Wände

Anschluss der vorstehend beschriebene Dämmplatten auf Wänden/ Stützen für Anpassarbeiten an senkrechte Innen- und Außenecken, Anschlüsse recht- / schiefwinklig lt lt. beiliegender Planung

Abrechnung entsprechend Laufmeter Innen- und Außenecken
ggf erforderlicher 2 facher Schrägschnitt und Verschnitt sind einzukalkulieren.
Menge: 2,000 m

**4.2.5 Dämmschichten - Ausklinkung 30/30**
Dämmschichten - Ausklinkung 30/30

Anarbeiten und Ausklinken der vor beschriebenen Dämmschichten

Aussenabmessung: ca. 30 x 30mm.

einschl. Ausstopfen mit nichtbrennbarer Steinwolle, Ausbildung von Innen- und Aussenecken sowie aller erforderlicher Plattenschnitte auch bei ein- und zweiseitig geneigten Decken und Winkel nicht unter 90°
Menge: 10,000 St

**4.2.6 Dämmschichten - Zulage nachträgliches Anarbeiten an Einbauten & Installationen TGA**
Dämmschichten - Zulage nachträgliches Anarbeiten an Einbauten & Installationen TGA

Mehrkosten für späteren Einbau und Anarbeiten der Dämmplatten im Bereich von TGA (Abwasserrohre, Regenfallrohre, Heizleitungen, Wasserzuleitungen, Elektroleitungen, Lüftungsrohre u.ä.)

Installationen im Nachgang zu den Hauptarbeiten des AN als Zulage zu den zuvor beschriebenen Dämmschichten.

Der Aufwand für Anarbeiten und Ausklinken ist in zusätzlichen Positionen beschrieben.

Abrechnung nach Stück Einbauteil und TGA/ELT-Installation
Menge: 10,000 St

**4.2.7 Dämmschichten - Zulage nachträgliches Anarbeiten an Türen**
Dämmschichten - Zulage nachträgliches Anarbeiten an Türen

Mehrkosten für späteren Einbau und Anarbeiten der Dämmplatten im Bereich der Türen

Installationen im Nachgang zu den Hauptarbeiten des AN als Zulage zu den zuvor beschriebenen Dämmschichten.

Der Aufwand für Anarbeiten und Ausklinken ist in zusätzlichen Positionen beschrieben.

Abrechnung entsprechend Laufmeter Tür-Wandübergang
Menge: 15,000 m

### 5 STUNDENLOHNARBEITEN

#### 5.1 STUNDENLOHNARBEITEN

*Hinweis: HINWEIS STUNDENLOHNARBEITEN*
HINWEIS STUNDENLOHNARBEITEN

Der Verrechnungssatz für die jeweilige Arbeitskraft umfasst sämtliche Aufwendungen wie Lohn- und Gehaltskosten, Lohn- und Gehaltsnebenkosten, Zuschläge, lohngebundene und lohnabhängige Kosten, sonstige Sozialkosten, Gemeinkosten, Wagnis und Gewinn sowie den Kleingeräteeinsatz.

Für vom AG angeordnete Stundenlohnarbeiten werden die vereinbarten Stundenverrechnungssätze zuzüglich Umsatzsteuer nach den tatsächlich geleisteten Arbeitszeiten bezahlt. Wegezeiten werden nicht gesondert vergütet.

Verlangt der AG die Ausführung von Leistungen außerhalb der regelmäßigen werktäglichen Arbeitszeit (Mehr-, Sonntags-, Feiertags und Nachtarbeit), so wird neben den vereinbarten Preisen eine Vergütung für die nachgewiesenen zuschlagspflichtigen Stunden gewährt. Als Vergütung wird für jede geleistete Stunde der Betrag gezahlt, der sich aus der entsprechenden tariflichen Vereinbarung für Mehr-, Sonntags-, Feiertags- und Nachtarbeit zuzüglich der dafür tatsächlichen aufgewendeten Zuschläge errechnet.

**5.1.1 Stundenlohn Meister**
Stundenlohn Meister

Bauleistungen im Stundenlohn Meister
Menge: 10,000 Std

**5.1.2 Stundenlohn Facharbeiter**
Stundenlohn Facharbeiter

Bauleistungen im Stundenlohn Facharbeiter
Menge: 15,000 Std

**5.1.3 Stundenlohn Helfer**
Stundenlohn Helfer

Bauleistungen im Stundenlohn Helfer.
Menge: 5,000 Std
